# Alte Weberei - Umbau Alte Weberei zum KreativCampus
Angebotsaufforderung (GAEB 90, DA83)
Währung: EUR
Auftraggeber: Stadt Finsterwalde, Schloßstr. 7/8, 03238 Finsterwalde

## Aufzug - Los 20
Datum: 11.03.26

### Gewerk 01 Aufzugsanlage

#### Titel 01.01 Behindertengerechter Personenaufzug

*Hinweis*
Globale Angaben zum Bauvorhaben

Name und Anschrift des Auftraggebers:

Stadt  Finsterwalde
Schloßstraße 7/8
03238 Finsterwalde

Angaben zur Örtlichkeit

Anschrift der Baustelle:

Umbau "Alte Weberei" zum KreativCampus
Oscar-Kjellberg-Straße 7
03238 Finsterwalde

Anzahl und Höhe der Geschosse
geplant: 4 Geschosse
Geschosshöhe: ca. 2,60 m -4,16 m

Der Aufzug wird in einen bestehenden Aufzugsschacht
eingebaut.
Es handelt sich um ein denkmalgeschütztes Gebäude, in
dem der Schacht integraler Bestandteil ist.
Der Schacht besteht aus Mauerwerk.
Folgende Haltestellen sind geplant:

EG
EG Zwischengeschoss (Durchladefunktion)
1.OG
2.OG

Allgemeines

Die Dokumentation ist bei Abnahme vorzulegen.

Die Technische Abnahme durch den TÜV /DEKRA ist vom AN
vor Abnahme zu organisieren.

*Hinweis*
Angaben zur Baustelle

Die Baumaßnahme findet in einem leerstehenden Gebäude
im bebauten Innenstadtbereich von Finsterwalde statt.
Die Baustelle setzt sich aus einem verklinkerten
Bestandsgebäude und einem Ergänzungsbau aus Stahl
zusammen.Angrenzende Flächen müssen freigehalten
werden, Flächen der Baustelleneinrichtung und zur
Zwischenlagerung stehen gemäß
Baustelleneinrichtungsplan (Anlage) zur Verfügung.

Das bebaute Grundstück kann von der Kjellberg-Straße
aus erreicht werden.Der öffentliche Bereich ist vor
Beschädigung zu schützen. Wenn nichts anderes in der
Leistungsbeschreibung ausgewiesen ist, sind diese
Umstände in die Einheitspreise einzukalkulieren.

Alle notwendigen Sicherungsmaßnahmen sind rechtzeitig
und umfassend einzuleiten und abzustimmen.

Beeinträchtigungen, insbesondere Lärm und Staub, sind
auf das Notwendigste zu begrenzen und durch
entsprechende Maßnahmen (Folien, Absaugen, Abschotten,
Befeuchtungen u.ä.) einzudämmen.

Vor Beginn der Arbeiten ist der Bauleitung ein
Baustelleneinrichtungsplan mit Erläuterung des
technologischen Ablaufs der Arbeiten sowie ein
Bauzeitenplan vorzulegen. Vor Ausführungsbeginn ist die
Zustimmung der Bauleitung diesbezüglich erforderlich.

Die Bauarbeiten beeinträchtigen einseitig im Bereich
der Kjellberg-Straße den Fußgänger-, Radfahrer - und
Fahrzeugverkehr. Deren Sicherheit ist zu gewährleisten.
Verkehrsicherungsmaßnahmen sind einzurichten und
vorzusehen.

Bei den Bauarbeiten ist aufgrund der Beeinträchtigung
des Fußgängerweges und des Straßenbereichs  mit großer
Sorgfalt vorzugehen. Beschädigungen und
Beeinträchtigungen sind zu vermeiden. Maßnahmen die
dazu notwendig sind, werden nicht gesondert vergütet.
Gleiches gilt für alle Sicherung- und Schutzmaßnahmen
in Bezug auf die Verkehrsbeeinträchtigung.

Pflichten des Auftragnehmers:

1.  Pflicht der Teilnahme des AN an den Bauberatungen.
2.  Notwendiger Baustelleneinrichtungsbedarf,
Straßensperrungen sind der Stadt rechtzeitig anzuzeigen
und abzustimmen.
3.  Pflicht des Auftragnehmers zur Schadensbeseitigung
im Außenbereich (Zufahrten, Wege, Grünanlagen).
4.Die Baustelle ist regelmäßig mindestens einmal
wöchentlich, oder nach Aufforderung durch die örtliche
Bauleitung zu reinigen.(Besenrein) Kommt der AN dieser
Pflicht nicht nach wird nach einmaliger Aufforderung
durch die Bauleitung eine Reinigungsfirma zur Leistung
verpflichtet. Die entstehenden Kosten werden dem AN von
der Schlussrechnungssumme abgezogen. Die gilt
gleichermaßen für die Entsorgung von
Verpackungsmaterial und sonstigen Müll.

5.Bautages- und Arbeitsberichte sind arbeitstäglich zu
führen. Bautagesbücher sind täglich durchnummeriert mit
Wetter außen und im Gebäude, Mitarbeiterzahl, verbaute
Materialien mit Verbauungsort zu führen und mindestens
wöchentlich der Bauleitung der Auftraggebers zu
übergeben.

Planunterlagen
-Grundriss EG
-Grundriss 1.OG
-Grundriss 2.OG
-Schnitt D-D
-Schnitt 3-3,4-4 Neubau
-Detailplanung D 5201

*Hinweis*
Vorbemerkungen

Soweit im Folgenden nichts anderes geregelt wird,
gelten die Bestimmungen der VOB, in der im Zeitpunkt
des Vertragsabschlusses gültigen Fassung.
Es ist entsprechend nachfolgender Spezifikation
anzubieten. Änderungen und nicht vorgesehene
Eintragungen haben keine Gültigkeit. Abweichungen vom
Leistungsverzeichnis müssen als Anlage zum Angebot
beschrieben und begründet werden. Beigefügte
Firmenangebote finden keine Bewertung.

Leistungsumfang des Auftragnehmers

Die Leistungen des Auftragnehmers umfassen sämtliche
Leistungen, die zur Erstellung der betriebsfähigen
Anlage nach EN 81-20/50 und zur Erfüllung der
behördlichen Auflagen erforderlich sind. Ausgenommen
davon sind die Bauseitigen Leistungen.
Die Aufzugsanlagen sind frei Baustelle einschließlich
Verpackung, allen Materialien entsprechend den
Bauzeichnungen und Beschreibungen, Montage und
Inbetriebsetzung durch Fachmonteure anzubieten. Kosten
für Unterkunft, Auslösung sowie Wege- und Fahrgelder
sind in die Angebotspreise einzurechnen.
Die Leistungen umfassen insbesondere:
Stellung und Lieferung der Prüfgewichte zur
innerbetrieblichen Abnahme sowie der eventuell
erforderlichen Hilfskräfte.
Lieferung der Lasthaken, Ankerschienen, Rüsthülsen. Bei
Bedarf gehört die leihweise Gestellung der Rüstschuhe
ebenfalls zum Leistungsumfang.
Lieferung und Montage Grubenset und Grubenabstieg.
Lieferung und Montage der Schachtbeleuchtung gemäß EN
81-20 mit Wechselschaltung, schaltbar vom Steuerschrank
und Schachtgrube, inklusive Schuko-Steckdose.
Lieferung von Hinweis- und Belastungsschildern,
Beschreibung der Aufzugsanlage und der Steuerung,
allgemeine Wartungsanleitung und Anlagenzeichnungen,
einer Handlampe sowie zweier Notentriegelungsschlüssel.
Besenreine Endreinigung der Aufzugsanlage inklusive
Schachtraum sowie Entsorgung von
Verpackungsmaterialien, welche von Aufzugsteilen
stammen.
Sämtliche Stahlteile, mit Ausnahme aller
funktionsbedingt blanken Flächen, sind mit
Korrosionsschutz zu versehen. Beschädigungen sind
auszubessern. Alle drehenden Teile erhalten einen
Sicherheitsanstrich.
Sämtliche nicht gesondert beschriebenen Leistungen sind
entsprechend nachfolgender Beschreibung siehe LV
auszuführen.
Durchführung der Inbetriebnahme und Einweisung zweier
Aufzugswärter.
Lieferung und Montage eines Notrufsystems. Das
Notrufsystem hat in einer ständig besetzten
Notrufzentrale aufgeschaltet zu sein.
Der Auftragnehmer erstellt die Ausführungspläne für den
Schacht innerhalb von 2 Wochen nach Auftragserteilung
und Vorlage aktueller Baupläne.
Für die verbauten Komponenten muss eine
Ersatzteilbevorratung von ³ 10 Jahren garantiert sein.

Für die Errichtung der Aufzugsanlagen sind folgende
Vorschriften in ihrer jeweils gültigen Fassung zu
beachten:
Betriebssicherheitsverordnung (BetrSichV);
EN 81-20 ?Personen- und Lastenaufzüge?;
EN 81-50 ?Konstruktionsregeln, Berechnungen und
Prüfungen von Aufzugskomponenten?;
EN 81-70 ?Zugänglichkeit von Aufzügen für Personen
einschließlich Personen mit Behinderungen?;
EN 81-73 ?Verhalten von Aufzügen im Brandfall?
Landesbauordnung des Bundeslandes Brandenburg;
Energiesparverordnung (EnEV) in ihrer aktuell gültigen
Fassung;
Maschinenrichtlinie (RL 2006/42/EG);
VDE- sowie DIN-Bestimmungen für Materialien,
Konstruktion und Geräte;die Ausführung der elektrischen
Ausrüstung muss in allen Teilen den Forderungen der EN
12015/12016
Schallschutz im Hochbau, VDI 2566 und DIN 4109;
Unfallverhütungsvorschriften (UVV);
Berufsgenossenschaftliche Regeln (BGR);
Technische Regeln der Betriebssicherheit (TRBS);
Entwurf, Herstellung, Montage und Endabnahme der
Aufzugsanlagen sind entsprechend Aufzugsrichtlinie
(Richtlinie 95/16/EG, Anhang XIII) auszuführen.

Qualitätssicherung

Ein Qualitätssicherungssystem nach DIN ISO 9001 ist
erforderlich.
Ein entsprechendes Zertifikat ist dem Angebot
beizulegen.
Der Geltungsbereich des Zertifikates muss aus den
eingereichten Unterlagen hervorgehen.

Sonstiges

Die Leistungen des Auftragnehmers
müssen sämtliche Leistungen erfassen,
die zur Erstellung der betriebsfertigen
Anlage und zur Erfüllung der
behördlichen Auflagen erforderlich sind,
mit Ausnahme der bauseitigen
Leistungen.

Die Aufzugsanlagen sind frei Baustelle
einschließlich Verpackung, allen
Materialien entsprechend den
Bauzeichnungen und Beschreibungen,
Aufstellung und Inbetriebsetzung durch
Fachmonteure anzubieten. Kosten für
Unterkünfte, Auslösung sowie Wege- und
Fahrgelder sind in die Angebotspreise
einzurechnen.

Die Leistungen umfassen insbesondere:
- Stellung der Prüfgewichte zur
innerbetrieblichen Abnahme sowie die
erforderlichen Hilfskräfte;
- Lieferung der Lasthaken,
Ankerschienen, Rüsthülsen und bei
Bedarf eine leihweise Gestellung der
Rüstschuhe;
- Schmiermittel für die
Erstinbetriebnahme;
- Lieferung und Montage einer
Schachtbeleuchtung gemäß EN 81
- Lieferung von Hinweis- und
Beschriftungsschildern, Beschreibung der
Aufzugsanlage und Steuerung, allg.
Wartungsanleitung und
Anlagenzeichnungen, einer Handlampe
sowie zweier Notentriegelungsschlüssel;
- Entsorgung von
Verpackungsmaterialien;
- eine besenreine komplette Endreinigung
incl. Schachtraum;
-sämtliche Stahlteile, mit Ausnahme der
funktionsbedingt blanken Flächen, sind
mit Korrosionsschutz zu versehen.
Beschädigungen sind auszubessern. Alle
drehenden Teile erhalten einen
Sicherheitsanstrich;
- alle nicht gesondert beschriebenen
Leistungen sind in Standardausführung
das Auftragnehmers auszuführen;
- Einweisung zweier Aufzugswärter;
Notrufsystem einschl. Personenbefreiung
und Monteubereitschaft. Das Notrufsystem
hat in einer ständig besetzten
Notrufzentrale aufgeschaltet zu sein;

Für die verbauten Komponenten muss
eine Ersatzteilbevorratung von >= 15
Jahren garantiert sein.

Bauseitige Leistungen:
- Lieferung verbindlicher Baupläne für die
Auftragsbearbeitung (Grundrisse,
Schnitte)
- termingerechte Bereitstellung des trockenen
trockenen und entlüfteten
Aufzugsschachtes in Beton gemäß LBO
in den vorgeschriebenen Toleranzen lot und
winkelgerecht fertig verputzt einschl.
aller erforderlichen Aussparungen,
Erstellung eines öldichten Anstriches in
dreifacher Ausführung in der Schachgrube,
Decken- und Wanddurchbrüchen und
Nischen sowie Installation und Reinigung
der Einbauteile nach den
Ausführungszeichnungen des
Auftragnehmers.
- Einbau einer Schachtentlüftung gemäß
LBO unter Beachtung der vom
Auftragnehmer angegebenen
abzuführenden Wärmemenge;
- Lieferung sowie Ein- und Ausbau der
Montagerüstungen im Schacht nach
Angaben des Auftragnehmers
einschließlich Schutzabsperrungen nach
DIN 4420 und UVV im Bedarfsfall
- unfallsicherer Zugang zum
Steuerungskasten und den
Schachtzugängen inkl. Beleuchtung
derselben;
- Einsetzen der Ankerschienen,
Ankerplatten und Rüsthülsen (Lieferung
durch den Auftragnehmer)
- verbindliche Meterrisse in den
Geschossen unmittelbar neben den
Schachttüren ab OKF
- Entwässerung der Baugrube während
der gesamten Bauzeit;
- Verlegung von elektrischen
Verbindungsleitungen außerhalb des
Schachtes sowie der Kraftstromzuleitung
zum Steuerschrank bzw. Antrieb
einschließlich Auflegen der Leitungen auf
den Hauptschalter des Auftragnehmers.
Lichtstromzuleitung sowie Bereitstellung
des provisorischen Strombedarfs
während der Bauzeit;
- Erdungsarbeiten (Blitzschutz)
- alle erforderlichen Maurer-, Maler-,
Tischler-, Beton- und Putzarbeiten
einschließlich schließen der Luftspalte
zwischen Schachtöffnung und Türrahmen
sowie sämtliche Zuwege, Leitern,
Treppen, Schachtgrubentüren, Luken,
Revisionsklappen, Schutzgelände usw.;
- Stellung eines trockenen und
verschließbaren Raumes zur
Sicherstellung des Materials und
Unterbringung des Personals in der Nähe
des Schachtzuganges des untersten
Haltes;
- Kosten für eventuell nach Fertigstellung
der Aufzugsanlage durchzuführende
Funk- und Fernsehstörmessungen;
- Anschluss an das öffentliche
Telekommunikationsnetz;
- Stellung des Aufzugswärters. (Bennenung vor
Inbetriebnahme durch den AG)

Gewährleistung:
Der Auftragnehmer übernimmt für die
Dauer von 4 Jahren für alle
Konstruktionsteile, elektrischen und
beweglichen Teile ab Meldung der
Abnahmebereitschaft die Gewährleistung
der Ausführung. Er repariert oder ersetzt
bei Erfordernis alle Teile binnen
angemessener Frist, die durch
Konstruktionsmängel oder unnatürlichem
Verschleiß in diesem Zeitraum
unbrauchbar werden. Weitergehende
Ansprüche jeglicher Art sind bei
erfolgreicher Nachbesserung oder
Ersatzlieferung ausgeschlossen.
Reparaturen und Ersatzlieferungen sind
nicht durch den Auftragnehmer zu
vertreten, wenn sie auf Missbrauch oder
anderen Gründen außerhalb seines
Einflussbereiches zurückzuführen sind.
Gewährleistung setzt eine fachgerechte
Wartung voraus. Alle Unterhaltsarbeiten
werden während der normalen täglichen
Arbeitszeit durchgeführt und sind den
Aufzugswärtern vorher anzuzeigen.
Preise und Zahlungsbedingungen:
Die Preise verstehen sich ausschließlich
Umsatzsteuer, die zu dem im Zeitpunkt
des Entstehens der Steuerschuld gültigen
Satz berechnet wird.

Haftpflichtversicherung:
Die Deckungssummen der vom Auftragnehmer
abzuschließenden Betriebs-, Produkt- und Umwelt-
Haftpflichtversicherung müssen mindestens betragen:
- im Rahmen der Betriebs- und Produkt-
Haftpflichtversicherung:
  pauschal für Personen- und Sachschäden je
Schadenereignis EUR 5.000.000,-

- im Rahmen der Umwelt-Haftpflichtversicherung:
  pauschal für Personen-, Sach- und mitversicherte
Vermögensschäden
  je Versicherungsfall EUR 5.000.000,-

Übergabe der Aufzugsdokumentation 2 Wochen vor Abnahme
des Aufzuges

Hinweis:

Die Pos. 01.01.0050 jährliche Wartung fließt voll in
die Wertung des Angebotes ein. Diese Position wird
jedoch gesondert beauftragt.

**01.01.0010 Personenaufzug, 1600 kg, 1,0 m/s,**
Personen-Aufzug

Liefern und montieren eines wie nachfolgend
beschriebenen

Liefern, montieren und betriebsfertig herstellen einer
maschinenraumlosen Personenaufzugsanlage für
Personenbeförderung in bestehendem Mauerwerksschacht,
mit folgenden technischen :

Aufzugstyp: Aufzug ohne Maschinenraum (MRL)
Tragfähigkeit Q (kg)  1000
Haltestellen HST:  4
Ladestellen LST:  4
Förderhöhe FH (mm):  7385
Betriebsgeschwindigkeit (m/sec.): 1
Energiesparender Antrieb: im Schachtkopf auf einem
Maschinenträger montiert
Kabinenbreite KB (mm): 1600
Kabinentiefe KT (mm):  1400
Kabinenhöhe KH (mm)  2200
Kabinentürart: SZ2K, zentral öffnend, zwei Türblätter
Glas in Kabinentür: Ohne Glas
Türbreite TB (mm):  900
Türhöhe TH (mm):  2000
Schachttürart:  SZ2, zentral öffnend, zwei Türblätter
Schachtausführung: Mauerwerk
Bestehender Schacht: Ja
Schachtbreite SB (mm):  2980
Schachttiefe ST (mm):  1680
Schachtkopf SK (mm):  3500
Schachtgrube SG (mm):  1360
Durchladefunktion im EG  2 Aufzugstürelemente
Nennpersonenzahl entsprechend Tragfähigkeit nach DIN EN
81-20.

Betriebsgeschwindigkeit: 1,0 m/s
Aufhängung: 2:1.
Anhaltegenauigkeit: max. ± 3 mm

Die Anlage ist vollständig aufeinander abgestimmt zu
liefern, einschließlich aller für den Betrieb
erforderlichen Bauteile, Steuerung,
Sicherheitseinrichtungen, Notruf und Dokumentation.

angeb.Fabrikat: ___________________________________

Antrieb
Der zu liefernde und zu montierende Antrieb weist
folgende Merkmale auf:
Energiesparenden, getriebelosen Seilantrieb liefern und
montieren, im Schachtkopf auf einem Maschinenträger
montiert, mit Lastabtragung über die Führungsschienen
in die Schachtgrube.
Der Motor ist mit Temperaturfühlern als Kaltleiter in
jeder Phasenwicklung ausgestattet, mit Auslösung mit
geringer Zeitverzögerung, Motorwelle mit aufgesetzter
Treibscheibe, Zweikreisbremse mit Haftmagnet und
Bremskontrollschalter.?Der Antrieb ist für
Inspektionsfahrt über die gesamte Förderhöhe ohne Halt
bemessen. Hochwertige Antriebsentkopplung zur
Reduzierung der Körperschallimmission gemäß Beiblatt 2
zu DIN 4109
Technische Daten mindestens: Geschwindigkeit 1 m/s,
Leistung ca. 2,5 kW, Nennstrom ca. 14 A, Anlaufstrom
max. 2,5-facher Nennstrom.
Montage Antrieb im Schachtkopf
Montage des Antriebs im Schachtkopf auf
Maschinenträger, einschließlich aller erforderlichen
Befestigungsmittel, Lager, Schwingungsdämpfer, Justage,
Ausrichtung und Funktionsprüfung
Alle erforderlichen Stahlbau- und Befestigungselemente
sind mitzuliefern.
Tragmittel Stahlseile
Liefern und montieren von kunststoffummantelten,
wartungsfreien Stahlseilen als Tragmittel,
einschließlich Seilbefestigungen mittels Schlössern,
Ringschrauben und Aufhängefedern, komplett für Kabine
und Gegengewicht.?Anzahl und Dimensionierung der Seile
gemäß technischer Auslegung des Herstellers nach DIN EN
81-20/50.

Führungsschienen
Liefern und montieren eines kompletten Schienensatzes
für Fahrkorb und Gegengewicht nach technischer
Auslegung gemäß EN 81, in blankgezogener bzw.
gehobelter Ausführung mit bearbeiteten Schienenstößen
für ruckelfreie Fahrt.?Führungsschuhe mit
geräuschdämmender Einlage.
Dübelbefestigung im Bestandsschacht mit Auszugversuch
Die Befestigung der Führungsschienen sowie
Schienenbügel erfolgt mittels Dübelmontage im
vorhandenen Mauerwerksschacht.
Es sind zugelassene Befestigungsmittel zu verwenden.
Bauseits werden keine Ankerschienen bereitgestellt.?
Durchführung und Dokumentation eines Auszugversuchs
gemäß VdTÜV-Merkblatt zur Befestigung von
Aufzugsschienen in Mauerwerksschächten
(vdtv_104_08_2006).?
Das Ergebnis des Auszugversuchs ist dem Auftraggeber
spätestens 6 Wochen nach Auftragserteilung vorzulegen.
Alle Aufwendungen sind in die Einheitspreise
einzukalkulieren.

Schachtabtrennung zur Reduzierung Schachtbreite

Liefern und montieren einer Schachtabtrennung
(Schachttrennprofil), um die vorhandene Schachtbreite
auf das dem angebotenen Aufzug entsprechendes Maß zu
reduzieren, einschließlich aller Befestigungsmittel.
Die Befestigung der Führungsschienen erfolgt an der
Schachtabtrennung. Für die Schachtabtrennung ist durch
den AN ein statischer Nachweis der Eignung vorzulegen.
Es handelt sich nicht um eine massive Wand.

Gegengewicht mit Rahmenkonstruktion

Liefern und montieren eines Gegengewichtes mit
stabiler, verwindungssteifer Rahmenkonstruktion,
inklusive Beton- oder Stahleinlagen und
Fahrbahnverkleidung.

Das Gegengewicht ist mit Ausgleichsmöglichkeit für
Seillängung sowie Gleitführungen auszuführen.
Gegengewicht-Umwehrung mit kontaktgesicherter
Wartungsklappe in der Schachtgrube ist einzubauen

Schachtlicht, Abstiegsleiter, Schutzräume

Schachtausleuchtung mittels LED-Lichtband vollständig
installieren, einschließlich Verkabelung, Befestigung
und Anschluss.
Lieferung und Einbau einer separaten Abstiegsleiter in
der Schachtgrube. Kontaktüberwachte
Aufsetzeinrichtungen im Schachtkopf zur Sicherstellung
ausreichender Schutzräume liefern und montieren.

Kabine
Abmessungen und Konstruktion
Lieferung und Montage einer Kabine in Abkantbauweise
mit folgenden Mindestabmessungen: 1.600 mm Breite x
1.400 mm Tiefe x 2.200 mm Höhe (lichte minmale
Innenmaße, zwingend einzuhalten).
Verwindungssteifer StahlTragrahmen, nicht brennbare
Antidröhnbeschichtung, geeignet für den Einbau in
feuerbeständige Schächte nach DIN 4102.
Kabinendachgeländer verzinkt, mit elektrischen
Sicherheitseinrichtungen nach neuester Vorschrift;
starre Montage zulässig, wenn Schachtmaß begrenzt wird.

Kabinenverkleidung, Boden, Innenausstattung
Kabinenwände in Edelstahl D25 Leinen, einschließlich
Kabinentürportal in gleicher Ausführung.
Kabinendecke mit blendfreier, indirekter Beleuchtung
durch LED-Wandfluter, Blende Metall lackiert,
brillantweiß, Filterscheibe und Leuchtrahmen aus
weißem, semitransparentem Acrylglas, Kabinendecke
seidenmatt lackiert RAL 9003 Signalweiß.
Kabinenboden 20 mm abgesenkt für bauseitigen Belag,
(Platte aus Gussasphalt, wie angrenzende Böden)
, zulässige zusätzliche Bodenbelastung max. 50 kg/m².
Einbau eines Spiegels an einer Seitenwand, Glas mit
Splitterschutzfolie, halbhoch, kantengeschliffen und
poliert, mit Kantenschutz in Edelstahl Feinschliff.
Handlauf aus Edelstahl Feinschliff an einer Seitenwand,
kabinentief, Durchmesser ca. 33,7 mm, mit robusten
Handlaufhaltern aus Vollmaterial und verschweißten
Endstücken. Sockelleiste aus Edelstahl Feinschliff, ca.
40 x 20 mm.

Kabinentüren
Liefern und montieren einer zweiteiligen, zentral
öffnenden Schiebetür (Kabinentür) in Ausführung SZ2K,
Türlichte minimal 900 mm Breite x 2.000 mm Höhe.
Aufgrund der geringen Schachttiefe ist ein schmales
Türpaket (z.B. Fineline-Türen) vorzusehen, die
geforderte Kabinentiefe von mindestens 1.400 mm ist
einzuhalten.
Türblätter und Zarge in Edelstahl D25 Leinen, Schwelle
aus rutschfestem Aluminium.
Geregelter Türantrieb mit einstellbaren Zeiten
Intelligenter, geregelter Türantrieb für Kabinentüren
mit einstellbaren Türöffnungs-, Türoffen- und
Türschließzeiten, mit spielfreier Verbindung zwischen
Fahrkorbtür und Schachttür.
Die eingestellte Fahrkurve ist reproduzierbar
einzuhalten. Schließkraft maximal 150 N.

Zutrittsüberwachung Kabinentüren
Zugangsüberwachung durch Lichtgitter über die gesamte
Türhöhe in der Kabinentür, einschließlich
Montagematerial, Verkabelung und Anbindung an die
Steuerung.

Schachttüren
Liefern und montieren von 4 St. Schachttüren als
zweiteilige, zentral öffnende Schiebetüren, lichte
Öffnung 900 mm x 2.000 mm, Funktion zeitgleich und
präzise zur Kabinentür.
Türen zugelassen für feuerbeständige Schächte nach EN
81-58 E120 und DIN 4102 sowie gemäß DIN EN 81-20/50 und
Aufzugsrichtlinie 2014/33/EU.
Ausführung in Edelstahl Pulverbeschichtet mit Ornament
gem Bemusterung Schwellen aus rutschfestem Aluminium,
Rahmen mit Knopfkastenausschnitt.

Maueranschlüsse und Mauereinfassungen
Herstellen von Maueranschlüssen und Mauereinfassungen
für 4 Schachttüren in Edelstahl D25 Leinen,
einschließlich aller Nebenarbeiten.

Steuerung
Liefern und montieren einer Einknopf-Sammelsteuerung in
moderner Bustechnologie. Alle Innen- und Außenkommandos
werden gespeichert und unabhängig von der Fahrtrichtung
nacheinander ausgeführt.
Abschaltung von Kabinenlicht und Anzeigen bei
Stillstand, mit automatischer Wiedereinschaltung bei
Rufeingabe (Einsparpotential bis zu ca. 70%
Energieverbrauch). Gestaffeltes Herunterfahren von
Türantrieb, Lichtgitter und Steuerung bei längerem
Stillstand (Nachtmodus)
Die Steuerung muss sicherheitsrelevante
Betriebszustände in Echtzeit in die Cloud übertragen
können (Fernüberwachung), sofern vom AG freigegeben.

Zertifizierte Steuerung mit Aufzugswärterfunktion

Lieferung einer Steuerung, die seitens des
Aufzugsherstellers so zertifiziert ist, dass bei
Abschluss eines zusätzlichen Servicevertrages die
Pflichten des Aufzugswärters vollständig an den
Auftragnehmer übergehen können (integriertes
Aufzugswärtermodul).
.Inbetriebnahme und Nutzung des Moduls erfolgen nur
nach gesonderter Freigabe durch den Bauherrn.

Steuerung im Schacht, Schutzart IP20
Die Steuerung ist in Modulbauweise in den
Aufzugsschacht zu integrieren. Das Servicemodul wird an
einer beliebigen Haltestelle oder in unmittelbarer Nähe
zum Schacht in einem separaten Paneel (Stand-Alone)
aufgestellt.
Installation in Schutzart mindestens IP20. Lieferung
und Anbringung der Verbotszeichen ?Aufzug im Brandfall
nicht benutzen? nach EN 81-73 an allen 4 Ladestellen.

Überlastanzeige, batteriegepufferte Befreiungsfahrt
Bei Überlast werden keine Kommandos ausgeführt; in der
Kabine erfolgt eine optische Anzeige
.Einrichtung einer batteriegepufferten, lastabhängigen
Befreiungsfahrt in die nächste Haltestelle.

Fahrtrichtungssignal, Gong, Sprachansage
Mit Aufleuchten der Richtungspfeile ertönen akustische
Signale: ein Ton für ?aufwärts?, zwei Töne für
?abwärts?, abschaltbar.
Elektronischer Gong auf dem Kabinendach als
Einfahrtsignal bei Erreichen der Haltestelle und Öffnen
der Türen, abschaltbar. Stockwerks-/Etagenansage in
deutscher Sprache, abschaltbar.

Statische Brandfallsteuerung
Statische Brandfallsteuerung mit Anfahrt einer
definierten Haltestelle im Brandfall, Löschung aller
Innenkommandos und Außenrufe sowie Stillsetzen der
Anlage bei Öffnung der Fahrkorbtüren
Anbindung an bauseitige Brandmeldeeinrichtung gemäß
Planung des Fachplaners.

Geschwindigkeitsbegrenzer, energiespeichernde Puffer
Liefern und montieren eines typengeprüften
Geschwindigkeitsbegrenzers mit Abschalter für
Steuerstrom und Einrichtung zur Fernauslösung mittels
Taster im Schaltschrank.
Energiespeichernde Aufsetzpuffer aus geschäumtem
Kunststoff in der Schachtgrube liefern und montieren.

Notruftaster an Wartungsstellen
Notruftaster in der Schachtgrube und auf dem
Kabinendach liefern, montieren und an die Steuerung
anschließen, einschließlich Beschriftung.

Bedientableaus Innen/Außen

Pulttableau, Edelstahl, EN 81-70
Bedientableau in der Kabine als Pulttableau in
Edelstahl Feinschliff, behindertengerecht nach EN
81-70.
Anzeigetableau in Edelstahl Feinschliff mit
hochauflösendem TFT-Display und Leuchtrahmen aus
Acrylglas. Extragroße Kurzhubtaster in Edelstahl
Feinschliff, rund, mit visueller und optional
akustischer Rufquittung (LED blau), erhabener
Beschriftung und Braille, flächenbündig montiert.
Vorzugssteuerung mittels Schlüsseltaster als
Profilzylinder, in einer Stellung abziehbar, im
Bedientableau.

Außentableaus mit Ruf- und Anzeigeelementen
Außen-Bedientableaus an allen 4 Ladestellen in
Edelstahl Feinschliff, unsichtbar befestigt, mit blauer
LED-Anzeige einschließlich Geschossanzeige in der
Türzarge.
Extragroße Kurzhubtaster nach EN 81-70, rund, mit
visueller und optional akustischer Rufquittung in LED
blau, mit erhabener Beschriftung und Braille,
flächenbündig im Tableau montiert. Außerbetriebanzeiger
an 4 Ladestellen.

Flachbandhängekabel, vollständig
Liefern und montieren der erforderlichen
Flachbandhängekabel in erforderlicher Länge und Anzahl,
einschließlich Befestigung und Anschluss an Kabine und
Schacht.

Notrufsystem und Schlüsseltresor

 Digitales Fernnotruf- und Diagnosesystem
Digitales Fernnotruf- und Diagnosesystem zur
Notrufweiterleitung nach EN 81-28 an eine ständig
besetzte Servicezentrale des Aufzugsunternehmens
liefern, montieren und in Betrieb nehmen, inklusive
elektronischer Missbrauchserkennung.
Bereitstellung von leitungsgebundenen und/oder mobilen
Datenverbindungen; Auswahl der Übertragungsart unter
Berücksichtigung der örtlichen Infrastruktur und
Netzverfügbarkeit.

Gegensprechanlage Servicemodul  Kabine
Gegensprechanlage mit zwei Sprechstellen zwischen
Servicemodul und Kabine installieren, einschließlich
aller Leitungen, Befestigungen und Anschlussarbeiten.

 Schlüsseltresor für Haus- und Aufzugsschlüssel
Lieferung und Einbau eines Schlüsseltresors für den
schnellen Zugriff auf Haus- und Aufzugsschlüssel,
Einbauort: außerhalb des Gebäudes gemäß Abstimmung mit
dem AG.

Prüfung Aufzug vor Erstinbetriebnahme
Veranlassen und Durchführen der Prüfung vor erstmaliger
Inbetriebnahme nach § 15 BetrSichV durch eine
zugelassene Überwachungsstelle (ZÜS), einschließlich
aller Gebühren und Übergabe der Prüfbescheinigung an
den Auftraggeber.

Endabnahme, Konformitätserklärung,
Inbetriebnahmeprüfung
Durchführung der Endabnahme mit
Konformitätsbescheinigung und Übergabe der
Konformitätserklärung nach 2014/33/EU einschließlich
aller erforderlichen Dokumentationen zur sofortigen
Inbetriebnahme des Aufzuges.
Einschließlich Inbetriebnahmeprüfung durch eine
benannte Stelle/ZÜS, Abnahmebescheinigungen gemäß
BetrSichV und TRBS 1201, sowie aller Anfahrten,
Reisekosten, Kosten für Prüfmaterialien und sonstiger
Nebenkosten.

Vollständige Anlagendokumentation
Erstellen und übergeben der vollständigen Bestands- und
Revisionsunterlagen, einschließlich Montage- und
Werkstattplänen, Aufzugsprüfbuch, Wartungs- und
Bedienungsanleitungen gemäß DIN EN 81 und DIN EN 13015,
Gefährdungsbeurteilungen, Konformitätserklärungen,
Prüfbescheinigungen (Schallschutz, EMV, Verhalten im
Brandfall, Sicherheitsbaugruppen).
Übergabe in 2-facher Ausfertigung im DIN-A4-Ordner
sowie 1-fach digital auf Datenträger.

Einweisung Betreiberpersonal
Einweisung des vom Auftraggeber benannten Personals in
Bedienung, Sicherheitseinrichtungen, Notbefreiung und
Notrufsystem der Aufzugsanlage, einschließlich
Protokollierung der Einweisung.
Menge: 1,000 St

**01.01.0020 Automatische Notevakuierung**
Im Falle eines Stromausfalls macht der Aufzug, mittels
eines Akkupuffers,
lastabhängig eine letzte Fahrt in die definierte
Brandhaltestelle und bleibt dort mit offenen Türen
stehen.
Nach Wiederherstellung der Stromversorgung geht der
Aufzug selbstständig in Betrieb, führt eine Lernfahrt
durch und ist dann wieder einsatzbereit.
Menge: 1,000 psch

**01.01.0030 Brandfallsteuerung, dynamisch**
Herstellen einer Brandfallsteuerung, dynamisch
zum Anschluss auf eine bauseitige BMABR 1 der Aufzug
fährt zu einer definierten Brandfallhaltestelle und
bleibt dort mit offenen Türen stehen.
Menge: 1,000 psch

**01.01.0040 Automatische Schachtentrauchung**
Lieferung und Montage einer automatischen
Schachtentrauchung
als Punktrauchmeldesystem nach EN 12101-2, zum Einbau
in den Schachtkopf.

Bauseitige Leistung:
Bauliche Erstellung einer Öffnung,
für die Schachtentrauchung, zum Einbau im Schachtkopf.
Bereitstellung der Elektroanschlüsse nach dem
Übergabepunkt durch die bauseitige
Elektroinstallation..
Stellen der erforderlichen Plattform zur Montage.
Alle erforderlichen Nebenleistungen

Schachtentrauchungsystem mit gedämmter Lamellenklappe
Typ AFC-JK-LP-I; 634 x 503 mm für integrierten
flächenbündigen Einbau in die Schachtdecke /-wand.
Anschlüsse an Lüftungskanal (DIN 1946-4) erfolgt
bauseitig.

Das System besteht im Wesentlichen aus:
Zentraleinheit mit Auswertelogik
Präsenzmeldebox
CO2  Sensor
Thermostat
Zeitschaltuhr
Entlüftungs- und Rauchabzugsklappe, sowie den
entsprechenden Antriebsmotor incl. Leitungsverlegung im
Schacht

Durch das System kann nach Auswertung der gemessenen
Parameter die Lüftungsklappe bedarfsgerecht komplett
geöffnet oder geschlossen werden.

Liefern, montieren und betriebsfertiges anschließen
Menge: 1,000 psch

**01.01.0050 jährliche Voll-Wartung**
jährliche Voll-Wartung der in der Position 01.01.0010
beschriebenen Personenaufzugsanlage in der gesetzlich
und herstellerbedingt erforderlichen Anzahl
incl. Wartung der Schachtentrauchung
Aufzug 4 x jährlich
RWA 1 x jährlich
für die Zeit der Gewährleistung

Anzahl der jährlich erforderlichen Wartungen,
die in dieser Position enthalten sind.

Vorlegen eines Wartungsvertages mit den
Wartungsintervallen gemäß gesetzlicher Vorschrift.
Der Wartungsvertrag ist 2 Wochen vor Abnahme des
Aufzuges vorzulegen.

Es ist beabsichtigt, dem Auftragnehmer die Wartung für
den Zeitraum der Gewährleistung zu übertragen. Der
Auftragnehmer ist verpflichtet, bis spätestens zur
Bauabnahme mit dem Auftraggeber einen Wartungsvertrag
abzuschließen.
Die Wartung wird in die Wertung einbezogen. Der
Wartungsvertrag wird für die Dauer der Gewährleistung
(4 Jahre) abgeschlossen.
Die Beauftragung erfolgt nicht zusammen mit den
Bauleistungen, sondern zu einem späteren Zeitpunkt,
spätestens vor der Bauabnahme.
Menge: 4,000 Stk

USt %: 19,00
